# Sistema "VELUX" de clarabóia para telhados, sobre espaço não habitável

- Propriedade do ficheiro: CYPE Ingenieros S.A.
- Formato: FIEBDC-3/2016
- Programa: Gerador de preços para construção civil. CYPE Ingenieros, S.A.
- Data: 03/07/2024
- Moeda: EUR
- Custos indirectos: 3 %
- IVA: 23 %

## L Vãos

### LC Caixilharias

#### LCN Janelas para telhados

**LCN020** Ud Sistema "VELUX" de clarabóia para telhados, sobre espaço não habitável.
Clarabóia de cobertura, sobre espaço não habitável, modelo VLT 0000Z "VELUX", com abertura projectante, de accionamento manual através de puxador inferior, de 46x61 cm, executada em madeira lamelada de pinho nórdico com acabamento em negro, com vidro duplo (-00H) (vidro interior Float de 3 mm, câmara de ar de 10 mm, vidro exterior Float de 3 mm e separador de aço galvanizado), aro de estanquidade e rufo de alumínio, em telhado com pendentes de 15° a 60°.
Inclui: Marcação. Colocação, aprumo e nivelamento da clarabóia Fixação da clarabóia à abertura deixada na laje. Vedação de juntas perimetrais. Colocação dos elementos de estanquidade.
Critério de medição de projecto: Número de unidades previstas, segundo documentação gráfica de Projecto.
Critério de medição de obra: Medir-se-á o número de unidades realmente executadas segundo especificações de Projecto.

| Código | Un | Descrição | Rendimento | Preço | Importância |
|---|---|---|---|---|---|
| mt22ltv015a | Ud | Clarabóia de cobertura, sobre espaço não habitável, modelo VLT 0000Z "VELUX", com abertura projectante, de accionamento manual através de puxador inferior, de 46x61 cm, executada em madeira lamelada de pinho nórdico com acabamento em negro, com vidro duplo (-00H) (vidro interior Float de 3 mm, câmara de ar de 10 mm, vidro exterior Float de 3 mm e separador de aço galvanizado), aro de estanquidade e rufo de alumínio. (material) | 1 | 163 | 163.000 |
| mo011 | h | Oficial de 1ª montador. (mão de obra) | 0.921 | 23.31 | 21.469 |
| mo080 | h | Ajudante de montador. (mão de obra) | 0.46 | 22.13 | 10.180 |
| % | % | Custos directos complementares | 2 % | 194.649 | 3.893 |
|  |  | Custos directos |  |  | 198.542 |

## Recursos

**mt22ltv015a** Ud Clarabóia de cobertura
Dados técnicos: Custo energético 394.533 MJ; Emissão de CO2 -4.821 kg
Resíduos:
- embalagem: re170203 Plástico. (componente de resíduo); rendimento 0.107 kg; Código LER 17 02 03; Massa do elemento 1 kg; Volume 0.001667 m3
- embalagem: re170604 Materiais de isolamento não abrangidos em 17 06 01 e 17 06 03. (componente de resíduo); rendimento 0.024 kg; Código LER 17 06 04; Massa do elemento 1 kg; Volume 0.001667 m3
